# Earth leakage relay centre

- Owner of the file: CONSTRUNARIO
- Format: FIEBDC-3/2012
- Program: Construnario Versión 3.51
- Date of prices: 29/01/2024
- Currency: EUR

**P12711** u Earth leakage relay centre
Price: 62206
Unit equivalent to 4 earth leakage protection networks. 4 independent programmable relays available Four inputs to connect the external toroidal transformers of the WG Superimmunized Type A relay with high frequency current filtering and high immunity. Monitoring in true root mean square (TRMS) Reduced size, with 3 modules 5 independent programmable outputs (4 earth leakage trip relays and 1 pre-alarm trip). Código EAN: 8433059030469
