# Central diferencial CBS-4C, referencia P12712. de Circutor

- Propiedad del archivo: CONSTRUNARIO
- Formato: FIEBDC-3/2012
- Programa: Construnario Versión 3.51
- Fecha de los precios: 29/01/2024
- Divisa: EUR

**P12712** u Central diferencial CBS-4C, referencia P12712. de Circutor
Precio: 807.70
- Equipo equivalente a 4 redes de protección diferencial. Dispone de 4 reles programables independientes - Cuatro entradas para conectar los transformadores toroidales externos de la serie WG / WGC. - Relé tipo A superinmunizado, con filtrado de corrientes de alta frecuencia y alta inmunidad. Medida en verdadero valor eficaz (TRMS) - Reducido tamaño de 3 módulos - Dispone de 5 salidas programables independientes (4 relés de disparo por diferencial y 1 relé prealarma). Código EAN: 8433059030476
