# Centrale différentielle CBS-4C

- Propriété du fichier: CONSTRUNARIO
- Format: FIEBDC-3/2012
- Logiciel: Construnario Versión 3.51
- Date des prix: 29/01/2024
- Devise: EUR

**P12712** u Centrale différentielle CBS-4C
Prix: 755.48
Équipement équivalent à 4 réseaux de protection différentielle. 4 relais programmables indépendants disponibles 4 entrées pour raccordement de transformateurs toroïdaux externes de la série WG/WGC Relais de type A super-immunisé, avec filtrage de courants à haute fréquence et haute immunité. Mesure de la valeur efficace vraie (TRMS) Taille réduite : 3 modules 5 sorties programmables indépendantes (4 relais de déclenchement différentiel et 1 relais de pré-alarme) Código EAN: 8433059030476
