# Relé diferencial RGE-R, referencia P12A432. de Circutor. Para transformador WGC, tipo A ultrainmunizados

- Propiedad del archivo: CONSTRUNARIO
- Formato: FIEBDC-3/2012
- Programa: Construnario Versión 3.51
- Fecha de los precios: 29/01/2024
- Divisa: EUR

**P12A32** u Relé diferencial RGE-R, referencia P12A432. de Circutor. Para transformador WGC, tipo A ultrainmunizados
Precio: 143.90
RGE-R, Relé diferencial para Transformador WGC, tipo A ultrainmunizados; con una corriente diferencial (I?n) de 0,03 … 5 A. Retardo 0,02 … 5 s (*1). Fijación Carril DIN. Tamaño 2 módulos. Código EAN: 8433059272067
