# RGMD-2-16-300, Ensemble de protection différentielle avec protection magnétothermique incluse

- Propriété du fichier: CONSTRUNARIO
- Format: FIEBDC-3/2012
- Logiciel: Construnario Versión 3.51
- Date des prix: 29/01/2024
- Devise: EUR

**P13233** u RGMD-2-16-300, Ensemble de protection différentielle avec protection magnétothermique incluse
Prix: 201.38
RGMD-2-16-300, Ensemble de protection différentielle avec protection magnétothermique incluse Code: P13233. Po^les: 2 In (A): 16 A Sensibilite´: 300 mA Montage: DIN rail Código EAN: 8433059335861
