# RGMD-4-16-30, Ensemble de protection différentielle avec protection magnétothermique incluse

- Propriété du fichier: CONSTRUNARIO
- Format: FIEBDC-3/2012
- Logiciel: Construnario Versión 3.51
- Date des prix: 29/01/2024
- Devise: EUR

**P13431** u RGMD-4-16-30, Ensemble de protection différentielle avec protection magnétothermique incluse
Prix: 284.04
RGMD-4-16-30, Ensemble de protection différentielle avec protection magnétothermique incluse Code: P13431. Po^les: 4 In (A): 16 A Sensibilite´: 30 mA Montage: DIN rail
