# RGMD-4-25-300, Residual current relay

- Propiedad del archivo: CONSTRUNARIO
- Formato: FIEBDC-3/2012
- Programa: Construnario Versión 3.51
- Fecha de los precios: 29/01/2024
- Divisa: EUR

**P13453** u RGMD-4-25-300, Residual current relay
Precio: 30755
RGMD-4-25-300, Residual current relay Code: P13453. Poles: 4 In (A): 25 A Sensitivity: 300 mA Mounting: DIN rail Código EAN: 8433059184124
