# RGMD-4-25-300, Ensemble de protection différentielle avec protection magnétothermique incluse

- Propriété du fichier: CONSTRUNARIO
- Format: FIEBDC-3/2012
- Logiciel: Construnario Versión 3.51
- Date des prix: 29/01/2024
- Devise: EUR

**P13453** u RGMD-4-25-300, Ensemble de protection différentielle avec protection magnétothermique incluse
Prix: 307.55
RGMD-4-25-300, Ensemble de protection différentielle avec protection magnétothermique incluse Code: P13453. Po^les: 4 In (A): 25 A Sensibilite´: 300 mA Montage: DIN rail Código EAN: 8433059184124
