# RGMD-4-40-30, Residual current relay

- Propiedad del archivo: CONSTRUNARIO
- Formato: FIEBDC-3/2012
- Programa: Construnario Versión 3.51
- Fecha de los precios: 29/01/2024
- Divisa: EUR

**P13471** u RGMD-4-40-30, Residual current relay
Precio: 34198
RGMD-4-40-30, Residual current relay Code: P13471. Poles: 4 In (A): 40 A Sensitivity: 30 mA Mounting: DIN rail Código EAN: 8433059184100
