# Earth leakage relay WRU-10

- Propiedad del archivo: CONSTRUNARIO
- Formato: FIEBDC-3/2012
- Programa: Construnario Versión 3.51
- Fecha de los precios: 29/01/2024
- Divisa: EUR

**P14035** u Earth leakage relay WRU-10
Precio: 34946
Earth leakage relay WRU-10 Código EAN: 8433059081881
