# Relé diferencial WGBU-140, referencia P16014 de Circutor

- Propiedad del archivo: CONSTRUNARIO
- Formato: FIEBDC-3/2012
- Programa: Construnario Versión 3.51
- Fecha de los precios: 29/01/2024
- Divisa: EUR

**P16014** u Relé diferencial WGBU-140, referencia P16014 de Circutor
Precio: 668.69
La serie WGBU es un sistema compacto de protección diferencial. Se compone de transformador toroidal con el relé diferencial incorporado. - Relé electrónico multigama Sensibilidad seleccionable de 0,03 ... 3 A Retardo de disparo de 0,02 ... 1 s seleccionable - Relé tipo A, con filtrado de corrientes de alta frecuencia y alta inmunidad. Medida en verdadero valor eficaz (TRMS). Indicadores LED - LED de conexión a red - LED de prealarma y disparo: 1 destello cada 2 s, fuga entre el 25 y el 50 % de sensibilidad elegida; 1 destello cada 1 s, fuga entre el 50 y el 75 % de la sensibilidad elegida; 1 destello cada 0,5 s, fuga superior al 75 % de la sensibilidad elegida; luz permanente, disparo de la protección diferencial. Código EAN: 8433059030698
