# Relais différentiel WGBU-90-105

- Propriété du fichier: CONSTRUNARIO
- Format: FIEBDC-3/2012
- Logiciel: Construnario Versión 3.51
- Date des prix: 29/01/2024
- Devise: EUR

**P16023** u Relais différentiel WGBU-90-105
Prix: 490.93
La série WGBU est un système compact de protection différentielle. Il est composé d'un transformateur toroïdal à relais différentiel intégré. Relais électronique multigamme Sensibilité sélectionnable de 0,03 à 3 A Retard de déclenchement sélectionnable de 0,02 à 1 s Relais de type A, avec filtrage de courants à haute fréquence et haute immunité. Mesure de la valeur efficace vraie (TRMS) Voyants DEL DEL de raccordement au réseau DEL de pré-alarme et déclenchement : 1 scintillement toutes les 2 s : fuite comprise entre 25 et 50 % de la sensibilité choisie1 scintillement par seconde : fuite comprise entre 50 et 75 % de la sensibilité choisie 1 scintillement toutes les 0,5 s : fuite supérieure à 75 % de la sensibilité choisie DEL allumée en permanence : déclenchement de la protection différentielle Código EAN: 8433059030759
