# Earth leakage relay WGBU-90-140

- Owner of the file: CONSTRUNARIO
- Format: FIEBDC-3/2012
- Program: Construnario Versión 3.51
- Date of prices: 29/01/2024
- Currency: EUR

**P16024** u Earth leakage relay WGBU-90-140
Price: 66579
The WGBU Series is a compact earth leakage protection system. It is composed of a toroidal transformer with a built-in earth leakage relay. Multi-range electronic relay The sensitivity can be adjusted to 0.03 ... 3 A Trigger delay of 0.02 ... 1 ws, adjustable Type A relay with high frequency current filtering and high immunity. Monitoring in true root mean square (TRMS). LED indicators: Grid connection LED Pre-alarm and trigger LED: 1 flash every 2 s, leak between 25 and 50 % of the sensitivity selected; 1 flash every 1 s, leak between 50 and 75 % of the sensitivity selected; 1 flash every 0.5 s, leak exceeding 75 % of the sensitivity selected; permanently lit, trigger of the earth leakage protection Código EAN: 8433059030773
