# WGB-35-TB 30

- Propriété du fichier: CONSTRUNARIO
- Format: FIEBDC-3/2012
- Logiciel: Construnario Versión 3.51
- Date des prix: 29/01/2024
- Devise: EUR

**P16111** u WGB-35-TB 30
Prix: 553.71
Dispositif de protection différentielle pour la protection de personnes et biens contre courants de défaut du type : Courants alternatifs sinusoïdaux et à impulsion résiduels continus. Courants alternatifs sinusoïdaux jusqu’à 1 kHz. Courants continus. Pour des installations de jusqu’à 125 A, et des sensibilités de 30 ou 300 mA. Action Instantanée/SÉLective sur élément de coupure, magnétothermique avec bobine de déclenchement rapide ou contacteur. Código EAN: 8433059184933
