# WGB-35-TB 300S

- Owner of the file: CONSTRUNARIO
- Format: FIEBDC-3/2012
- Program: Construnario Versión 3.51
- Date of prices: 29/01/2024
- Currency: EUR

**P16131** u WGB-35-TB 300S
Price: 48262
Earth leakage protection device for the protection of people and property against fault currents, such as: Sinusoidal alternating currents and pulsating residual direct currents.. Sinusoidal alternating currents, up to 1 kHz. Direct currents For installations up to 125 A and sensitivities of 30 or 300 mA. INStantaneous/SELective activation of the circuit breaker, circuit breaker with fast trigger coil or contactor. Código EAN: 8433059184957
