# IDB-4 4P-40A-300mA

- Owner of the file: CONSTRUNARIO
- Format: FIEBDC-3/2012
- Program: Construnario Versión 3.51
- Date of prices: 29/01/2024
- Currency: EUR

**P17222** u IDB-4 4P-40A-300mA
Price: 49189
Earth leakage protection device for the protection of people and property against fault currents, such as: Sinusoidal alternating currents and pulsating residual direct currents. Sinusoidal alternating currents, up to 1 kHz. Direct currents For installations up to 40 or 63 A and sensitivities of 30 or 300 mA. INStantaneous activation. Código EAN: 8433059180225
