# Interruptor diferencial tipo B IDB-4 4P-63A -30 mA, referencia P17231 de Circutor

- Propiedad del archivo: CONSTRUNARIO
- Formato: FIEBDC-3/2012
- Programa: Construnario Versión 3.51
- Fecha de los precios: 29/01/2024
- Divisa: EUR

**P17231** u Interruptor diferencial tipo B IDB-4 4P-63A -30 mA, referencia P17231 de Circutor
Precio: 634.22
Dispositivo de protección diferencial para la protección de personas y bienes contra corrientes de defecto del tipo: - Corrientes alternas sinusoidales y pulsantes residuales continuas. - Corrientes alternas sinusoidales hasta 1 kHz. - Corrientes continuas - Para instalaciones de hasta 40 o 63 A, y sensibilidades de 30 o 300 mA. Actuación Instantánea. Código EAN: 8433059180218
