# IDB-4 4P-63A-300mA

- Propriété du fichier: CONSTRUNARIO
- Format: FIEBDC-3/2012
- Logiciel: Construnario Versión 3.51
- Date des prix: 29/01/2024
- Devise: EUR

**P17232** u IDB-4 4P-63A-300mA
Prix: 523.34
Dispositif de protection différentielle pour la protection des personnes et biens contre les courants de défaut du type : Courants alternatifs sinusoïdaux et à impulsions résiduels continus. Courants alternatifs sinusoïdaux jusqu’à 1 kHz. Courants continus. Pour des installations de jusqu’à 40 ou 63 A et des sensibilités de 30 ou 300 mA. Action INStantanée. Código EAN: 8433059180232
