# Reconectador modular para magnetotérmicos motorizados WRU-10-MT, referencia P24275. de Circutor

- Propiedad del archivo: CONSTRUNARIO
- Formato: FIEBDC-3/2012
- Programa: Construnario Versión 3.51
- Fecha de los precios: 29/01/2024
- Divisa: EUR

**P24275** u Reconectador modular para magnetotérmicos motorizados WRU-10-MT, referencia P24275. de Circutor
Precio: 419.12
Relé electrónico de protección diferencial de reconexión automática con transformador incorporado de 28 mm, formando un solo conjunto. Tipo A superinmunizado, con filtrado de corrientes de alta frecuencia y alta inmunidad. Medida en verdadero valor eficaz (TRMS). Visualización por leds y display retroiluminado. Dispositivo con tres relés de salida de contactos conmutado y dos simples, programables. El principal para la protección asociado al contactor, uno de prealarma y el otro de enclavamiento por agotamiento de reconexiones. Tamaño reducido de 3 módulos, Montaje a perfil DIN 46277 (EN-50022) Código EAN: 8433059098728
