# Modular self-reclosing for motorized overcurrent

- Owner of the file: CONSTRUNARIO
- Format: FIEBDC-3/2012
- Program: Construnario Versión 3.51
- Date of prices: 29/01/2024
- Currency: EUR

**P24275** u Modular self-reclosing for motorized overcurrent
Price: 39202
Electronic earth leakage protection relay with automatic reclosing with built-in 28 mm transformer, forming a single unit. Superimmunized type A , with high-frequency current filter and high immunity. True root mean square measure (TRMS) Display with LEDs and backlight display: Earth leakage reclosing / protection parameters Protection trip current Number of reclosures Protection status messages, etc. Unit with three contact output relays one switched and two simple relays, all programmable. The main relay provides the protection associated with the contact, one is for the prealarm and the other for locking once the maximum number of reclosures is reached. It includes a voltage-free input for external tripping and reclosing Fitting on DIN 46277 rail (EN-50022) Reduced three-module size Connection by pluggable terminals Código EAN: 8433059098728
