# Earth leakage relay WRU-10-RAL

- Propiedad del archivo: CONSTRUNARIO
- Formato: FIEBDC-3/2012
- Programa: Construnario Versión 3.51
- Fecha de los precios: 29/01/2024
- Divisa: EUR

**P24453** u Earth leakage relay WRU-10-RAL
Precio: 39202
Earth leakage relay WRU-10-RAL Código EAN: 8433059081898
