# Earth leakage relay WRU-10 RAL 0.3-1 A

- Owner of the file: CONSTRUNARIO
- Format: FIEBDC-3/2012
- Program: Construnario Versión 3.51
- Date of prices: 29/01/2024
- Currency: EUR

**P24457** u Earth leakage relay WRU-10 RAL 0.3-1 A
Price: 39956
Electronic differential protection relay with automatic reclosing with built-in 28 mm transformer, constituting one unit. Superimmunized Type A , with high-frequency current filter and high insulation. Measurement in true root mean square (TRMS) value Display with leds and back-lit display: Differential protection/reclosing settings protection trigger current. number of reclosures protection status messages, etc. Unit with three output contact relays one switched and two simple relays, all programmable. The main relay provides the protection associated with the contactor, one is for the pre-alarm and the other for locking once the maximum number of reclosures is reached. There is a voltage input for external triggering and reclosing Fitting: DIN 46277 (EN-50022) profile Reduced three-module size. Connection by pluggable terminals Código EAN: 8433059179960
