# Relais différentiel WRU-10 RAL 0.3-1 A

- Propriété du fichier: CONSTRUNARIO
- Format: FIEBDC-3/2012
- Logiciel: Construnario Versión 3.51
- Date des prix: 29/01/2024
- Devise: EUR

**P24457** u Relais différentiel WRU-10 RAL 0.3-1 A
Prix: 399.56
Relais électronique de protection différentielle à réenclenchement automatique et transformateur intégré de 28 mm regroupés dans un seul élément. type A super-immunisé, avec filtrage de courants à haute fréquence et haute immunité. Mesure de la valeur efficace vraie (TRMS) Affichage par DEL et écran rétroéclairé : Paramètres de protection/réenclenchement différentiel Courant de déclenchement de la protection Nombre de réenclenchements Messages de statut de la protection, etc. Dispositif à trois relais de sortie programmables à contacts (un relais commuté et deux relais simples) : un relais principal utilisé pour la protection associée au contacteur, un relais de pré-alarme et un relais à verrouillage après atteinte du nombre maximal de réenclenchements Une entrée à contact sec pour les déclenchements et réarmements depuis l'extérieur Montage sur profil DIN 46277 (EN-50022) Taille réduite : 3 modules Connexion par borniers enfichables Código EAN: 8433059179960
