# RGU-10 RAL 0,03-30 A

- Propiedad del archivo: CONSTRUNARIO
- Formato: FIEBDC-3/2012
- Programa: Construnario Versión 3.51
- Fecha de los precios: 29/01/2024
- Divisa: EUR

**P24622** u RGU-10 RAL 0,03-30 A
Precio: 31506
RGU-10 RAL 0,03-30A (reconnect.contactor) Código EAN: 8433059033804
