# RGU-10 MT 0,03-30A (reconnect.motor)

- Propiedad del archivo: CONSTRUNARIO
- Formato: FIEBDC-3/2012
- Programa: Construnario Versión 3.51
- Fecha de los precios: 29/01/2024
- Divisa: EUR

**P24642** u RGU-10 MT 0,03-30A (reconnect.motor)
Precio: 31820
RGU-10 MT 0,03-30A (reconnect.motor) Código EAN: 8433059033811
