# Relé electrónico de protección diferencial RGU-10C RAL 0,03-30A , referencia P24662. de Circutor

- Propiedad del archivo: CONSTRUNARIO
- Formato: FIEBDC-3/2012
- Programa: Construnario Versión 3.51
- Fecha de los precios: 29/01/2024
- Divisa: EUR

**P24662** u Relé electrónico de protección diferencial RGU-10C RAL 0,03-30A , referencia P24662. de Circutor
Precio: 468.84
Relé diferencial RGU-10C RAL 0,03-30A. Código EAN: 8433059033842
