# Central diferencial CBS-4 RA, referencia P24911. de Circutor

- Propiedad del archivo: CONSTRUNARIO
- Formato: FIEBDC-3/2012
- Programa: Construnario Versión 3.51
- Fecha de los precios: 29/01/2024
- Divisa: EUR

**P24911** u Central diferencial CBS-4 RA, referencia P24911. de Circutor
Precio: 681.64
Central de 4 relés diferenciales Tipo A Ultrainmunizados, programables, 4 módulos con display y salida de estado de bloqueo por reconexiones. Protección y reconexión diferencial. Precisa de transformador externo y contactor Código EAN: 8433059033866
