# Interruptor diferencial autorrearmable tipo A REC4-2P-40-30M , referencia P26A21. de Circutor

- Propiedad del archivo: CONSTRUNARIO
- Formato: FIEBDC-3/2012
- Programa: Construnario Versión 3.51
- Fecha de los precios: 29/01/2024
- Divisa: EUR

| Código | Ud | Descripción | Precio |
|---|---|---|---|
| P26A21 | u | Interruptor diferencial autorrearmable tipo A REC4-2P-40-30M , referencia P26A21. de Circutor | 193.65 |
