# Magnetotérmico motorizado REC MP-C2-20, referencia P27113. de Circutor

- Propiedad del archivo: CONSTRUNARIO
- Formato: FIEBDC-3/2012
- Programa: Construnario Versión 3.51
- Fecha de los precios: 29/01/2024
- Divisa: EUR

**P27113** u Magnetotérmico motorizado REC MP-C2-20, referencia P27113. de Circutor
Precio: 333.69
La serie RECmax MP son magnetotérmicos motorizados que pueden asociarse remotamente. Realizan la función de protección contra cortocircuito y sobrecarga, y también se utiliza como elemento de corte. Después de una desconexión por magnetotérmico, puede ser nuevamente conectado el interruptor mediante una orden externa. Dispone de dos entradas para actuar mediante señales externas libres de tensión que ordenan la apertura (entrada O) y posterior cierre (reconexión) de dicho interruptor automático (entrada I) . Dispone también de dos salidas, contactos simples, para señalizar el estado y causa de la apertura del interruptor automático (disparo, manual/Test). Código EAN: 8433059126353
