# Circuit breaker RECmax MP-C4-10

- Owner of the file: CONSTRUNARIO
- Format: FIEBDC-3/2012
- Program: Construnario Versión 3.51
- Date of prices: 29/01/2024
- Currency: EUR

**P27121** u Circuit breaker RECmax MP-C4-10
Price: 42120
The RECmax MP series are motorized circuit breakers that can be linked remotely.They function as protection against shortcircuit and overload, and can also be used as a circuit breaker. After a disconnection caused by a circuit breaker, the switch can be reconnected through an external order. It has two inputs that act through voltage-free external signals, ordering the opening (input O) and subsequent closing (reclosing system) of the automatic switch (input I) . It also has two singlecontacts outputs for signalling the status and the cause of the opening and closing of the automatic switch (trip, manual/Test). Código EAN: 8433059126438
