# Magnétothermique RECmax MP-D4-40

- Propriété du fichier: CONSTRUNARIO
- Format: FIEBDC-3/2012
- Logiciel: Construnario Versión 3.51
- Date des prix: 29/01/2024
- Devise: EUR

**P27146** u Magnétothermique RECmax MP-D4-40
Prix: 489.49
La série RECmax MP est composée d'interrupteurs magnétothermiques motorisés qui peuvent être actionnés à distance. Ils remplissent la fonction de protection contre les courts-circuits et les surcharges, tout en pouvant être utilisés comme élément de coupure. Après déconnexion par déclenchement de l'interrupteur magnétothermique, ce dernier peut être réenclenché moyennant un ordre externe. Deux entrées permettent, par le biais de signaux externes à contact sec, d'ordonner l'ouverture (entrée O) et la fermeture ultérieure (réenclenchement) de l'interrupteur automatique (entrée I). Deux sorties (contacts simples) sont également disponibles pour signaler le statut et la cause de l'ouverture de l'interrupteur automatique (déclenchement, manuelle/essai). Código EAN: 8433059126704
