# Magnetotérmico motorizado REC P-C2-6, referencia P28110. de Circutor. 2 polos curva C

- Propiedad del archivo: CONSTRUNARIO
- Formato: FIEBDC-3/2012
- Programa: Construnario Versión 3.51
- Fecha de los precios: 29/01/2024
- Divisa: EUR

**P28110** u Magnetotérmico motorizado REC P-C2-6, referencia P28110. de Circutor. 2 polos curva C
Precio: 367.07
RECmax P-C2-6, Interruptor automático motorizado autorrearmable, 2 polos curva C. Corriente diferencial 6 A Código EAN: 8433059128104
