# Magnétothermique RECmax P-C2-32

- Propriété du fichier: CONSTRUNARIO
- Format: FIEBDC-3/2012
- Logiciel: Construnario Versión 3.51
- Date des prix: 29/01/2024
- Devise: EUR

**P28115** u Magnétothermique RECmax P-C2-32
Prix: 343.34
La série RECmax P est composée d'interrupteurs magnétothermiques à 2 ou 4 pôles associés à un ensemble compact moteur-commande interne qui permet le réenclenchement automatique. À l'issue d'un déclenchement, l'interrupteur essaie de réaliser jusqu'à 3 réenclenchements, avec un intervalle de 3 minutes entre chaque réarmement. Si le réenclenchement de l'ensemble est impossible à l'issue des 3 tentatives, le système reste verrouillé en situation de déclenchement jusqu'à ce qu'une réinitialisation manuelle ou à distance soit effectuée. Ces interrupteurs peuvent également être associés à distance à une commande externe. Deux entrées permettent, par le biais de signaux externes à contact sec, d'ordonner l'ouverture (entrée O) et la fermeture ultérieure (réenclenchement) de l'interrupteur automatique (entrée I). Ils remplissent la fonction de protection contre les courts-circuits et les surcharges, tout en pouvant être utilisés comme élément de coupure. Le statut de l'interrupteur est signalé par le biais de diodes sur la façade du boîtier. La diode ON, de couleur verte, signale que l'équipement est en service et la diode OFF, de couleur rouge, indique son déclenchement. Un bouton-poussoir permet de procéder au TEST/RESET de l'appareil pour vérifier son déclenchement et réarmement ultérieur. Deux sorties (contacts simples) sont également disponibles pour signaler le statut et la cause de l'ouverture de l'interrupteur automatique (déclenchement, manuelle/essai). Código EAN: 8433059127961
