# Magnetotérmico RECmax P-D4-16, referencia P28142. de Circutor

- Propiedad del archivo: CONSTRUNARIO
- Formato: FIEBDC-3/2012
- Programa: Construnario Versión 3.51
- Fecha de los precios: 29/01/2024
- Divisa: EUR

**P28142** u Magnetotérmico RECmax P-D4-16, referencia P28142. de Circutor
Precio: 569.64
La serie RECmax P son magnetotérmicos de 2 ó 4 polos asociado a un conjunto compacto de motor y control interno que permite la reconexión automática. Después de un disparo, el interruptor se reconecta siguiendo la secuencia de 3 reconexiones, con una temporización entre rearmes de 3 minutos. Si no se logra reconectar el conjunto tras los 3 intentos se queda bloqueado en situación de disparado hasta que se realice un reset manual o por telemando. Pueden también asociarse remotamente a un control externo. Dispone de dos entradas para actuar mediante señales externas libres de tensión que ordenan la apertura (entrada O) y posterior cierre (reconexión) de dicho interruptor automático (entrada I) . Realizan la función de protección contra cortocircuito y sobrecarga, y también se utiliza como elemento de corte remoto. Se Indica el estado del interruptor mediante señalización por leds en el frontal del equipo. Un led de ON, de color verde indica equipo en servicio, y un led OFF, de color rojo indica que el equipo esta disparado. Mediante un pulsador se puede realizar el TEST/RESET del equipo para comprobar el disparo y posterior rearme del equipo. Dispone también de dos salidas, contactos simples, para señalizar el estado y causa de la apertura del interruptor automático (disparo, manual/Test). Código EAN: 8433059150624
