# Circuit breaker RECmax P-D4-40

- Owner of the file: CONSTRUNARIO
- Format: FIEBDC-3/2012
- Program: Construnario Versión 3.51
- Date of prices: 29/01/2024
- Currency: EUR

**P28146** u Circuit breaker RECmax P-D4-40
Price: 56290
The RECmax P series are 2- and 4-pole circuit breakers connected to a compact motor and internal control unit that enables automatic reclosing system. After triggering, the switch reconnects following a sequence of 3 reconnections, with 3 minutes between resets. If the unit is not able to reconnect after 3 attempts, it remains triggered until a manual or remote reset is made. They can also be connected remotely to an external control. It has two inputs that through voltage-free external signals, order the opening (input O) and subsequent closing (reclosing system) of the automatic switch (input I) . They function as protection against shortcircuit and overload, and can also be used as a remote circuit breaker. The switch status is indicated by LED signals on the device’s front panel. An green ON LED indicates that the device is in service; a red OFF LED indicates that the device is triggered. A TEST/RESET of the device can be performed by pressing a button to check the triggering and then reset the device. It also has two single-contact outputs for signalling the status and the cause of the opening and closing of the automatic switch (trigger, manual/Test). Código EAN: 8433059150662
