# Reconectador diferencial RECmaxLPd-C4-40, referencia P2A126 de Circutor

- Propiedad del archivo: CONSTRUNARIO
- Formato: FIEBDC-3/2012
- Programa: Construnario Versión 3.51
- Fecha de los precios: 29/01/2024
- Divisa: EUR

**P2A126** u Reconectador diferencial RECmaxLPd-C4-40, referencia P2A126 de Circutor
Precio: 593.41
Dispositivo de corte, autorearmable, con protección magnetotérmica y diferencial ultrainmunizada. Equipo programable con display, que mide las corrientes de fuga (protección diferencial), y ordena la desconexión o reconexión del magnetotérmico (protección magnetotérmica) mediante un motor que lo gobierna mecánicamente. La medida de corriente de fugas, I?, necesita de transformador diferencial externo, que se suministra a parte. El conjunto es de uso habitual en instalaciones eléctricas, monofásicas y trifásicas, que requieran una continuidad elevada del suministro eléctrico. Tiene entradas/salidas que permiten tener información y control del estado de la instalación eléctrica donde está trabajando. Visualización LED y display (LCD) retroiluminado: - Parámetros protección/reconexión por diferencial. - Intensidad de corriente de disparo de la protección. - Número de reconexiones realizadas. - Mensajes de estado de la protección, etc. Código EAN: 8433059178819
