# Earth leakage circuit breaker RECmaxLPd-D2-6

- Owner of the file: CONSTRUNARIO
- Format: FIEBDC-3/2012
- Program: Construnario Versión 3.51
- Date of prices: 29/01/2024
- Currency: EUR

**P2A130** u Earth leakage circuit breaker RECmaxLPd-D2-6
Price: 51821
Self-resetting cut off device with circuit breaker and ultra-immunized earth leakage protection. Programmable unit with display, which measures leakage currents (earth leakage protection), and orders the disconnection or reclosing of the circuit breaker (circuit breaker protection) through a motor that controls it mechanically. The leakage current measurement, I?, needs an external earth leakage transformer, which is supplied separately. The assembly is regularly used in electrical, single-phase and three-phase installations that require high continuity of the electric supply. It has inputs/outputs which provide information and control on the state of the electrical installation where it is working. LED display and backlit (LCD) display: Earth leakage protection/reclosing parameters. Protection trip current. Number of reclosures Protection status messages, etc. Código EAN: 8433059228705
