# Réenclencheur différentiel RECmaxLPd-D4-40

- Propriété du fichier: CONSTRUNARIO
- Format: FIEBDC-3/2012
- Logiciel: Construnario Versión 3.51
- Date des prix: 29/01/2024
- Devise: EUR

**P2A146** u Réenclencheur différentiel RECmaxLPd-D4-40
Prix: 666.64
Dispositif de coupure à réenclenchement automatique, avec protection magnétothermique et différentielle super-immunisée. Équipement programmable muni d'un écran, qui mesure les courants de fuite (protection différentielle) et déclenche la coupure ou le réenclenchement du magnétothermique (protection magnétothermique), commandé mécaniquement par un moteur. La mesure du courant de fuite (I?) requiert la présence d'un transformateur différentiel externe (non fourni). Cet ensemble est généralement utilisé au sein d'installations électriques monophasées et triphasées dont la continuité de la distribution électrique doit être fortement assurée. Il est pourvu d'entrées/sorties qui permettent de disposer d'informations et de contrôler l'état de l'installation électrique. Affichage des informations suivantes par DEL et sur écran LCD rétroéclairé : Paramètres de protection/réenclenchement différentiel Intensité de courant de déclenchement de la protection Nombre de réenclenchements réalisés Messages de statut de la protection, etc. Código EAN: 8433059187736
