# RECmax-CVM 4P C4-25, Relais différentiel reconnecteur avec magnétothermique, 4 pôles courbe C et analyseur de réseaux et transformateurs inclus

- Propriété du fichier: CONSTRUNARIO
- Format: FIEBDC-3/2012
- Logiciel: Construnario Versión 3.51
- Date des prix: 29/01/2024
- Devise: EUR

**P2B124** u RECmax-CVM 4P C4-25, Relais différentiel reconnecteur avec magnétothermique, 4 pôles courbe C et analyseur de réseaux et transformateurs inclus
Prix: 766.59
Dispositif de coupure, à réarmement automatique, avec une protection magnétothermique et différentiel ultra immunisable et analyseur de réseaux inclus. Équipement programmable avec display, qui mesure les courants de fuite (protection différentielle), et ordonne la déconnexion ou la reconnexion du magnétothermique (protection magnétothermique) à travers un moteur qui le gouverne mécaniquement. La mesure de courant de fuite, I?, a besoin de transformateur différentiel externe type WGC, fourni dans le kit. En outre, il intègre un analyseur de réseaux qui permet la surveillance, soit par display soit par les communications intégrées, de jusqu'à 19 paramètres électriques, avec la mesure de tension intégrée dans le propre équipement, et la mesure de courant moyennant transformateur de courant externe type MC1 (pour 2 pôles) ou MC3 (pour 4 pôles), compris dans le kit. L'ensemble est d'usage habituel dans les installations électriques, monophasées et triphasées, qui exigent une continuité élevée de l'alimentation électrique. Il a des entrées/sorties qui permettent d'avoir une information et le contrôle de l'état de l'installation électrique où il travaille. Affichage par diodes luminescentes et display (LCD) rétro-éclairé : Paramètres protection/reconnexion par différentiel Intensité de courant de déclenchement de la protection. Nombre de reconnexions réalisées Messages d'état de la protection. Mesure de valeurs électriques (tension, courant, puissance active, cos f) (reste de valeurs par communications). Código EAN: 8433059292140
