# RECmax-CVM 2P D2-25 - Relé diferencial reconectador con magnetotérmico, 2 polos curva D y analizador de redes con transformadores incluidos, referencia P2B134 de Circutor

- Propiedad del archivo: CONSTRUNARIO
- Formato: FIEBDC-3/2012
- Programa: Construnario Versión 3.51
- Fecha de los precios: 29/01/2024
- Divisa: EUR

**P2B134** u RECmax-CVM 2P D2-25 - Relé diferencial reconectador con magnetotérmico, 2 polos curva D y analizador de redes con transformadores incluidos, referencia P2B134 de Circutor
Precio: 560.72
Dispositivo de corte, autorrearmable, con protección magnetotérmica y diferencial ultrainmunizable y analizador de redes incluido. Equipo programable con display, que mide las corrientes de fuga (protección diferencial), y ordena la desconexión o reconexión del magnetotérmico (protección magnetotérmica) mediante un motor que lo gobierna mecánicamente. La medida de corriente de fugas, I?, necesita de transformador diferencial externo tipo WGC, suministrado en el kit. Además, incorpora analizador de redes que permite monitoreo, ya sea por display o bien por las comunicaciones incorporadas, de hasta 19 parámetros eléctricos, con medida de tensión incorparada en el propio equipo, y medida de corriente mediante transformador de corriente externo tipo MC1 (para 2 polos) o MC3 (para 4 polos), incluido en el kit. El conjunto es de uso habitual en instalaciones eléctricas, monofásicas y trifásicas, que requieran una continuidad elevada del suministro eléctrico. Tiene entradas/salidas que permiten tener información y control del estado de la instalación eléctrica donde está trabajando. Visualización LED y display (LCD) retroiluminado: Parámetros protección/reconexión por diferencial. Intensidad de corriente de disparo de la protección. Número de reconexiones realizadas Mensajes de estado de la protección. Medida de valores eléctricos (tensión, corriente, potencia activa, cos fi) (resto de valores por comunicaciones). Código EAN: 8433059307240
