# RECmax-CVM 4P D4-40;Self-reclosing earth leakage relay with power analyzer functions

- Owner of the file: CONSTRUNARIO
- Format: FIEBDC-3/2012
- Program: Construnario Versión 3.51
- Date of prices: 29/01/2024
- Currency: EUR

**P2B146** u RECmax-CVM 4P D4-40;Self-reclosing earth leakage relay with power analyzer functions
Price: 92048
Self-resettable cut-off device with ultra-immunised circuit breaker and earth leakage protection and built-in power analyzer. Programmable unit with display, which measures leakage currents (earth leakage protection) and orders the disconnection or reclosing of the circuit breaker (circuit breaker protection) using an engine that regulates it mechanically. The measurement of leakage currents, I?, requires an external earth leakage transformer of the WGC type, which comes in the kit. It also has a built-in power analyzer that enables monitoring of up to 19 electrical parameters using the display or the built-in communications, with voltage measurement built into the unit and current measurement through the use of an external MC1 (for 2 poles) or MC3 (for 4 poles) current transformer, which comes in the kit. This system is commonly used in single-phase and three-phase electrical installations that require a highly continuous electric supply. It has inputs/outputs that allow users to have information about and control of the status of the electrical installation where it is working. LED display and backlit (LCD) display: Protection/reclosing parameters by differential relay. Trip current intensity of the protection. Number of reclosings Protection status messages. Measurement of electrical values (voltage, current, active power, cos f) (other values via communications). Código EAN: 8433059267070
