# Relé de corriente WI/TS, referencia P32010 de Circutor

- Propiedad del archivo: CONSTRUNARIO
- Formato: FIEBDC-3/2012
- Programa: Construnario Versión 3.51
- Fecha de los precios: 29/01/2024
- Divisa: EUR

**P32010** u Relé de corriente WI/TS, referencia P32010 de Circutor
Precio: 217.57
Los detectores de corriente WI son dispositivos electrónicos con un relé de salida que conecta o desconecta según el nivel de corriente detectado en el circuito. - Nivel de disparo es ajustable mediante un potenciómetro situado en la parte frontal. - Rearme se produce automáticamente con una corriente un 10 % inferior a la de disparo (Histéresis). - Retardo: permite ajustar por separado los tiempos de conexión y desconexión del relé de salida. Medida corriente según tipo: - Con transformador de corriente incorporado (diámetro útil: 25 mm) - Transformador separado, entrada.../5 A c.a. Código EAN: 8433059034405
