# Current relay WI/TS

- Owner of the file: CONSTRUNARIO
- Format: FIEBDC-3/2012
- Program: Construnario Versión 3.51
- Date of prices: 29/01/2024
- Currency: EUR

**P32010** u Current relay WI/TS
Price: 20350
The WI current detectors are electronic devices with an output relay that is connected or disconnected, in accordance with the level of current detected in the circuit. The trip level is adjusted with the potentiometer on the front of the unit. The reset process is automatic with currents under 10% of the trip level (Hysteresis). Delay: the connection and disconnection times of the output relay can be adjusted separately. Measurement of the current, depending on the type: With built-in current transformer (net diameter Ø 25 mm) Separate transformer, input.../5 A ac Código EAN: 8433059034405
