# Relais de courant WI/TS

- Propriété du fichier: CONSTRUNARIO
- Format: FIEBDC-3/2012
- Logiciel: Construnario Versión 3.51
- Date des prix: 29/01/2024
- Devise: EUR

**P32010** u Relais de courant WI/TS
Prix: 203.50
Les détecteurs de courant WI sont des dispositifs électroniques à un relais de sortie qui se connecte ou se déconnecte en fonction du niveau de courant détecté dans le circuit. Leur niveau de déclenchement peut être réglé au moyen d'un potentiomètre situé sur la façade de l'unité. Le réarmement est automatique lorsque le courant est 10 % inférieur au courant de déclenchement (hystérésis). Retard : il permet de régler séparément les temps de connexion et de déconnexion du relais de sortie. Mesure du courant selon le modèle : Avec transformateur de courant intégré (diamètre utile : 25 mm) Transformateur séparé, entrée.../5 Aca Código EAN: 8433059034405
