# Transformador de medida TRM30 75/5A, referencia P50101. de Circutor

- Propiedad del archivo: CONSTRUNARIO
- Formato: FIEBDC-3/2012
- Programa: Construnario Versión 3.51
- Fecha de los precios: 29/01/2024
- Divisa: EUR

**P50101** u Transformador de medida TRM30 75/5A, referencia P50101. de Circutor
Precio: 155.08
TRM30 75/5A, Transformador de medida encapsulados en resina, diámetro 30 mm Código: P50101. Diámetro interior (mm): 30 Sistema: Monofásico Clase 1 Potencia (VA): 2 Rango medida (A): 75/5 Corriente de entrada: 75 A Tipo transformador: Encapsulados en resina Código EAN: 8433059034733
