# Transformador de medida TRM30 100/5A, referencia P50102. de Circutor

- Propiedad del archivo: CONSTRUNARIO
- Formato: FIEBDC-3/2012
- Programa: Construnario Versión 3.51
- Fecha de los precios: 29/01/2024
- Divisa: EUR

**P50102** u Transformador de medida TRM30 100/5A, referencia P50102. de Circutor
Precio: 155.08
TRM30 100/5A, Transformador de medida encapsulados en resina, diámetro 30 mm Código: P50102. Diámetro interior (mm): 30 Sistema: Monofásico Clase 1 Potencia (VA): 5 Rango medida (A): 100/5 Corriente de entrada: 100 A Tipo transformador: Encapsulados en resina Código EAN: 8433059034740
