# TRM30 100/5A, Measuring transformers encapsulated in resin

- Propiedad del archivo: CONSTRUNARIO
- Formato: FIEBDC-3/2012
- Programa: Construnario Versión 3.51
- Fecha de los precios: 29/01/2024
- Divisa: EUR

**P50102** u TRM30 100/5A, Measuring transformers encapsulated in resin
Precio: 14368
TRM30 100/5A, Measuring transformers encapsulated in resin Code: P50102. Inner diameter (mm): 30 System: Single-phase Class 1 Power (VA): 5 Measurement Range (A): 100/5 Input current: 100 A Transformer type: Encapsulated in resin Código EAN: 8433059034740
