# TRM30 100/5A, Transformateur de protection, capsulage en résine, diamètre 30 mm

- Propiedad del archivo: CONSTRUNARIO
- Formato: FIEBDC-3/2012
- Programa: Construnario Versión 3.51
- Fecha de los precios: 29/01/2024
- Divisa: EUR

**P50102** u TRM30 100/5A, Transformateur de protection, capsulage en résine, diamètre 30 mm
Precio: 143.68
TRM30 100/5A, Transformateur de protection, capsulage en résine, diamètre 30 mm Code: P50102. Diamètre intérieur (mm): 30 Système: Monophasés Classe 1 Puissance (VA): 5 Rang mesure (A): 100/5 Courant entrée: 100 A Type de transformateur: Capsulés en résine Código EAN: 8433059034740
