# TRM30 200/5A, Transformateur de protection, capsulage en résine, diamètre 30 mm

- Propiedad del archivo: CONSTRUNARIO
- Formato: FIEBDC-3/2012
- Programa: Construnario Versión 3.51
- Fecha de los precios: 29/01/2024
- Divisa: EUR

**P50104** u TRM30 200/5A, Transformateur de protection, capsulage en résine, diamètre 30 mm
Precio: 143.68
TRM30 200/5A, Transformateur de protection, capsulage en résine, diamètre 30 mm Code: P50104. Diamètre intérieur (mm): 30 Système: Monophasés Classe 0,5 Puissance (VA): 10 Rang mesure (A): 200/5 Courant entrée: 200 A Type de transformateur: Capsulés en résine Código EAN: 8433059034757
