# Transformador de medida TRM30 250/5A, referencia P50105. de Circutor

- Propiedad del archivo: CONSTRUNARIO
- Formato: FIEBDC-3/2012
- Programa: Construnario Versión 3.51
- Fecha de los precios: 29/01/2024
- Divisa: EUR

**P50105** u Transformador de medida TRM30 250/5A, referencia P50105. de Circutor
Precio: 165.22
TRM30 250/5A, Transformador de medida encapsulados en resina, diámetro 30 mm Código: P50105. Diámetro interior (mm): 30 Sistema: Monofásico Clase 0,5 Potencia (VA): 15 Rango medida (A): 250/5 Corriente de entrada: 250 A Tipo transformador: Encapsulados en resina Código EAN: 8433059117313
